# Thomas Thermos
Leistungsbeschreibung (GAEB 90, DA81)
Währung: EUR

## Zusätzlicher Text
Innendämmmaßnahmen in Gebäuden mittels Getifix ID-System

Sehr geehrte Damen und Herren,

vielen Dank für Ihr Interesse an unserer Leistung.
Nachfolgend dürfen wir Ihnen für die gewünschte Leistung unser Angebot
unterbreiten.
Auf der Grundlage der zur Verfügung gestellten Unterlagen, dem gemeinsam
durchgeführten Ortstermin und den dabei visuell und messtechnisch
eruierten Ergebnissen haben wir nachfolgenden Sanierungsvorschlag nach
den Getifix-Qualitätsrichtlinien für Sie konzipiert.
Zum Nachweis der Fachqualifikation hat der Getifix-Fachbetrieb eine
Kenntnisprüfung in Zusammenarbeit mit der TÜV Rheinland Group abgelegt
(siehe Anlage zu diesem Angebot).
Über eine Beauftragung würden wir uns freuen. Eine fach- und
termingerechte Ausführung dürfen wir Ihnen schon vorab zusichern.
Sollten Sie noch Fragen haben, stehen wir Ihnen selbstverständlich
jederzeit gern zur Verfügung.

Mit freundlichen Grüßen,
Ihr Getifix-Fachbetrieb für Innendämmung

Anlage:  - TÜV/Getifix Kenntnisprüfung
        -  Getifix Qualitätsrichtlinie

## Innendämmung
Datum: 22.09.11

### 1 BAUSTELLENEINRICHTUNG

**1.10 BAUSTELLENEINRICHTUNG**
Baustelle einrichten, An- und Abfuhr
aller benötigten Materialien, Geräte und
Maschinen. Räumen der Baustelle und
Wiederherstellung aller benutzten
Flächen in den ursprünglichen Zustand,
einschl. notwendiger Zwischenreinigung
sowie dem Schutz von angrenzenden
Bauteilen.
Menge: 0,000 Stck

**1.20 MODELLRECHNUNG NACH DEM GLASERVERFAHREN**
Modellrechnung nach dem
"Glaserverfahren" (Ansatz "Stationärer
Verhältnisse")  zur Abschätzung der
Eignung der geplanten
Instandsetzungsmaßnahme zur
Verbesserung der Wärmedämmung sowie der
Kompensierung der anfallenden
Tauwassermenge.
Beim der Beurteilung der Ergebnisse der
Modellberechnung ist in jeden Fall  der
Kapillartransport zu berücksichtigen, um
die zulässigen Werte der DIN 4108
richtig interpretieren zu können.
Menge: 0,000 Stk

**1.30 MODELLRECHNUNG MIT DEM COND-VERFAHREN**
Modellrechnung mittels  "COND-Verfahren"
(Ansatz "Instationärer Verhältnisse")
zur Abschätzung der Eignung der
geplanten Instandsetzungsmaßnahme zur
Verbesserung der Wärmedämmung sowie der
Kompensierung der anfallenden
Tauwassermenge.
Beim der Beurteilung der Ergebnisse der
Modellberechnung ist auf jeden Fall  auf
jeden Fall der Kapillartransport zu
berücksichtigen, um die zulässigen Werte
der DIN 4108 richtig interpretieren zu
können.
Menge: 0,000 Stk

**1.40 MODELLRECHNUNG MITTELS WUFI-2D**
Zweidimensionale Modellrechnung mittels
 "WUFI 2D" (Ansatz "Instationärer
Verhältnisse")  zur Abschätzung der
Eignung der geplanten
Instandsetzungsmaßnahme zur
Verbesserung der Wärmedämmung sowie der
Kompensierung der anfallenden
Tauwassermenge.
Beim der Beurteilung der Ergebnisse der
Modellberechnung ist auf jeden Fall  auf
jeden Fall der Kapillartransport zu
berücksichtigen, um die zulässigen Werte
der DIN 4108 richtig interpretieren zu
können.
Menge: 0,000 Stk

### 2 ARBEITS- UND UMGEBUNGSSCHUTZ

**2.10 STAUBSCHUTZMASSNAHMEN**
Zur Trennung des Sanierungsbereiches zum
Nutzbereich einen Schwarz-Weiß-Trennung
mittels Staubschutzwand und/oder
Personenschleuse und/oder PE- Folie
vornehmen, vorhalten und nach erfolgten
Sanierungsmaßnahmen wieder abbauen und
soweit erforderlich fachgerecht
entsorgen.
Menge: 0,000 Stck

### 3 UNTERGRUNDVORBEHANDLUNG

**3.10 FREIRÄUMEN**
Im Schwarz-Bereich Möbiliar und andere
hinderliche Gegenstände freiräumen,
abkleben (mit Folie schützen) oder ggf.
auch fachgerecht entsorgen.
Der zu sanierende Bereich muss frei
zugänglich sein. Inventar, das nach
Abschluß der Sanierungsarbeiten wieder
Verwendung findet, wird feingereinigt
(und ggf.desinfiziert) und wieder
eingeräumt.
Menge: 0,000 Stck

**3.20 ENTFERNUNG VON TAPETEN**
Entfernung von Tapete und Reinigung von
anderen haftungsstörenden Substanzen
sowie einer fachgerechten Entsorgung
Menge: 0,000 m²

**3.30 PUTZ ENTFERNUNG**
Maroden Wandputz mit Druckluft- oder
Elektrohammer abschlagen, den Schutt
fördern, aufladen und abfahren.
Freigelegte Mauerwerksflächen mit
Stahlbesen von Putzresten und
bindestörenden Stoffen restlos säubern.
Der Bauschutt ist fachgerecht zu
entsorgen.
Menge: 0,000 m²

**3.40 PUTZAUSBESSERUNG**
Putzausbesserung auf Wandflächen auch in
Teilflächen, ca. 10- 15 mm dick,
in einem Arbeitsgang, auftragen und
oberflächenglatt abreiben, im Vorgang
einen netzartigen Spritzbewurf
auftragen.

Materialverbrauch:
ca. 3 kg Getifix Spritzbewurf
ca. 8,5 kg/m²/cm Getifix Sanierputz
Menge: 0,000 m²

### 4 BEFESTIGUNG DER GETIFIX AMBIO

**4.10 MONTAGE AMBIO (MINERALISCHER UNTERGRUND)**
Getifix Spezialkleber K nach
Herstellervorgaben anmischen.
Getifix Spezialklebers K vollflächig in
der sog. Kammbettmethode (Kammbett mind.
8 mm) auf die Getifix ambio aufkämmen
und diese an die Wand drücken und
ausrichten. Die Plattenstöße werden
knirsch gestoßen.
Die Plattenstärke beträgt ___ mm.
Die Platte ist gegenüber schwingenden
Bauteilen wie Fußböden,
Holzbalkendecken, Fenster- und Türrahmen
mechanisch zu entkoppeln.

Materialverbrauch:
ca. 4,0 kg/m² Getifix Spezialkleber K
ca. 4,5 Platten je m²
(50/60/80/100/120mm)
Menge: 0,000 m²

**4.20 MONTAGE AMBIO (GIPSHALTIGER UNTERGRUND)**
Getifix Spezialkleber KS nach
Herstellervorgaben anmischen.
Getifix Spezialklebers KS vollflächig in
der sog. Kammbettmethode (Kammbett mind.
8 mm) auf die Getifix ambio aufkämmen
und diese an die Wand drücken und
ausrichten. Die Plattenstöße werden
knirsch gestoßen
Die Plattenstärke beträgt ___ mm.
Die Platte ist gegenüber schwingenden
Bauteilen wie Fußböden,
Holzbalkendecken, Fenster- und Türrahmen
mechanisch zu entkoppeln.

Materialverbrauch:
ca. 4,0 kg/m² Getifix Spezialkleber KS
ca. 4,5 Platten/m² (50/60/80/100/120 mm)
Menge: 0,000 m²

**4.30 VERKLEBUNG DER LEIBUNGSPLATTE**
Getifix Spezialkleber K nach
Herstellervorgaben anmischen.
Aufbringen des Getifix Spezialklebers K
vollflächig in der sog. Kammbettmethode.
Kleber (ca. 8 mm stark) auf den
Untergrund bzw.die Getifix
Leibungsplatte vollflächig aufgekämmen.
Die Getifix Leibungsplatte wird an die
Wand gedrückt und mittels Richtscheid
ausgerichtet.
Die angefasten  Plattenstöße werden dünn
mit Getifix Spezialkleber K verklebt.
Die Plattenstärke beträgt 15 mm.
Die Platte ist gegenüber schwingenden
Bauteilen wie Fußböden,
Holzbalkendecken, Fenster- und Türrahmen
mechanisch zu entkoppeln.

Materialverbrauch:
ca. 4,0 kg/m² Getifix Spezialkleber K
ca. 2 Stck/m Getifix Leibungsplatte
(250*500*15 mm3)
Menge: 0,000 m

**4.40 ENTKOPPELN DER DÄMMPLATTEN IN ANSCHLUSSBEREICHEN**
Zulage zur Vorposition für das
luftdichte  Entkoppeln  der Getifix
Dämmplatten von schwingenden Bauteilen
(wie z.B. Estrich, Holzbalkendecken,
Fenster- und Türrahmen).

Materialverbrauch:
ca. 1,02 m/m Getifix Spezialkleber
Kompriband
Menge: 0,000 m

**4.50 VERDÜBELUNG MIT TELLERDÜBELN**
Zulage zur Vorposition die zusätzliche
Brefetsigung  der Dämmplatten  mit
Kunststoff-Tellerdübel entsprechend den
Vorgaben der Technischen Merkblätter.

Materialverbrauch:
ca. 5 Stck/m² Tellerdübel
Menge: 0,000 m²

**4.60 ECKSCHUTZSCHIENEN**
Liefern, sowie lot- und fluchtgerechtes
Anbringen von korrosionsbeständigen
Eckschutzschienen (z.B. aus Aluminium)
zur mechanischen Verstärkung von
Außenkanten gegen Anpralllasten,
einschließlich der notwendigen Spachtel
und Schleifarbeiten.

Materialverbrauch:
ca. 1,05 m/m Eckprofil
ca. 1,0 kg/m Getifix Spezialspachtel K
Menge: 0,000 m

### 5 OBERFLÄCHENGESTALTUNGLUNG DER AMBIO

**5.10 ABSAUGEN UND GRUNDIEREN DER AMBIO**
Gesamte Fläche vorsichtig mit einem
Sauger absaugen und anschliessend
Klimagrund durch Spritzen, Streichen
oder Rollen gleichmäßig auf die Getifix
Dämmplatten auftragen.

Materialverbrauch:
ca. 300 ml/m² Getifix Klimagrund
Menge: 0,000 m²

**5.20 BESCHICHTUNG MIT SPEZIALSPACHTEL K**
Getifix Spezialspachtel K nach Vorgabe
anmischen.
Die Dämmplatten müssen im Vorfeld mit
Getifix Klimagrund grundiert worden
sein.
Die Verarbeitung erfolgt frisch in
frisch in zwei
Arbeitsgängen unter Einbettung von
Getifix Putzgewebe (165).
Nach der Aushärtung ist ggf. die
Oberfläche zu
überschleifen.

Materialverbrauch:
ca. 4,0 kg/m² Getifix Spezialspachtel K
ca. 1,10 m²/m² Getifix Putzgewebe (165)
Menge: 0,000 m²

**5.30 BESCHICHTUNG MIT KLIMADECK**
Getifix Klimadeck ist in zwei
Arbeitsgängen (nach Zwischentrocknung)
mittels Rolle auf die vollflächig mit
Getifix Spezialspachtel K verspachtelten
Getifix Dämmplatten aufzubringen.

Materialverbrauch:
ca. 2 x 250 ml/m² Getifix Klimadeck
Menge: 0,000 m²

**5.40 BESCHICHTUNG MIT SILIKAT SCHEIBENPUTZ**
Gebrauchsfertigen Getifix
Silikat-Scheibenputz  mit einer
nichtrostenden Stahlglättkelle auf die
mit Getifix Spezialspachtel K
verspachtelten Getifix Dämmplatten
aufziehen, auf Kornstärke abziehen und
anschließend in noch nassem Zustand mit
einer Kunststoffglättkelle in der
gewünschten Art rund abreiben.

Materialverbrauch:
ca. 2,5 kg/m²  Getifix
Silikat-Scheibenputz
Menge: 0,000 m²

**5.50 BESCHICHTUNG MIT SILIKAT STREICHPUTZ**
Gebrauchsfertigen Getifix
Silikat-Streichputz mit einer Bürste,
Rolle oder nichtrostenden
Stahlglättekelle auf die mit Getifix
Spezialspachtel K verspachtelten Getifix
Dämmplatten aufziehen.

Materialverbrauch:
ca. 0,8 kg/m²  Getifix
Silikat-Streichputz
Menge: 0,000 m²

**5.60 BESCHICHTUNG MIT LEHMFEINPUTZ**
Getifix Lehmfeinputz entsprechend
Technischem Merkblatt anmischen.
Die Dämmplatten müssen im Vorfeld mit
Getifix Klimagrund grundiert worden
sein.
Der Getifix Lehmputz wird  von Hand
aufgetragen. Die Verarbeitung erfolgt
frisch in frisch in zwei Arbeitsgängen
unter Einbettung von Getifix Putzgewebe
(070).
Zur Herstellung einer abriebfesten
Oberfläche "frisch in frisch" durch
Filzen verdichtet.

Materialverbrauch:
ca. 10 kg/m²/cm Getifix Lehmfeinputz
ca. 1,10 m²/m² Getifix Putzgewebe (070)
Menge: 0,000 m²

### 6 BEFESTIGUNG ANSCHLUSSKEILE & PROFILE

**6.10 BEFESTIGUNG VON ANSCHLUSSKEILEN**
Getifix Anschlusskeile auf Maß
schneiden. Getifix Spezialkleber K nach
Herstellervorgabe anmischen und in der
Kammbett-Methode auf Untergrund oder
Anschlusskeil aufbringen. Das Anbringen
und Ausrichten der Getifix
Anschlusskeile erfolgt durch
gleichmäßiges Andrücken. Stoßfugen
zwischen den Anschlusskeilen sind dünn
mit Kleber oder Spachtel zu versehen.
Ein Überarbeiten der Stoßfugenbereiche
mit Getifix Spezialspachtel K kann
bereits am nächsten Tag erfolgen.

Materialverbrauch:
ca. 1,05 m/m Getifix Anschlusskeile
ca. 1,0 kg/m Getifix Spezialkleber K
Menge: 0,000 m

**6.20 BEFESTIGUNG VON PROFIL (TYP A)**
Das Getifix Profil A auf Maß schneiden.
Getifix Spezialkleber K nach
Herstellervorgabe anmischen und in der
Kammbett-Methode auf  Profil aufbringen.
Das Anbringen und Ausrichten der Getifix
Profile erfolgt durch gleichmäßiges
Andrücken. Stoßfugen zwischen den
Profilen sind dünn mit Kleber oder
Spachtel zu versehen. Ein Überarbeiten
der Stoßfugenbereiche mit Getifix
Spezialspachtel K kann bereits am
nächsten Tag erfolgen.

Materialverbrauch:
ca. 1,05m/m Getifix Profil A
ca. 0,250 kg/m Getifix Spezialkleber K
Menge: 0,000 m

**6.30 BEFESTIGUNG VON PROFIL (TYP B)**
Das Getifix Profil B auf Maß schneiden.
Getifix Spezialkleber K nach
Herstellervorgabe anmischen und in der
Kammbett-Methode auf  Profil aufbringen.
Das Anbringen und Ausrichten der Getifix
Profile erfolgt durch gleichmäßiges
Andrücken. Stoßfugen zwischen den
Profilen sind dünn mit Kleber oder
Spachtel zu versehen. Ein Überarbeiten
der Stoßfugenbereiche mit Getifix
Spezialspachtel K kann bereits am
nächsten Tag erfolgen.

Materialverbrauch:
ca. 1,05m/m Getifix Profil B
ca. 0,250 kg/m Getifix Spezialkleber K
Menge: 0,000 m

**6.40 BEFESTIGUNG VON DREIECKSLEISTE 25/25**
Die Getifix Dreiecksleiste 25/25 auf Maß
schneiden. Getifix Spezialkleber K nach
Herstellervorgabe anmischen und in der
Kammbett-Methode auf  Dreiecksleiste
aufbringen. Das Anbringen und Ausrichten
der Getifix Dreiecksleiste erfolgt durch
gleichmäßiges Andrücken. Stoßfugen
zwischen den Profilen sind dünn mit
Kleber oder Spachtel zu versehen. Ein
Überarbeiten der Stoßfugenbereiche mit
Getifix Spezialspachtel K kann bereits
am nächsten Tag erfolgen.

Materialverbrauch:
ca. 1,05m/m Getifix Dreiecksleiste 25/25
ca. 0,250 kg/m Getifix Spezialkleber K
Menge: 0,000 m

**6.50 BEFESTIGUNG VON DREIECKSLEISTE 50/50**
Die Getifix Dreiecksleiste 50/50 auf Maß
schneiden. Getifix Spezialkleber K nach
Herstellervorgabe anmischen und in der
Kammbett-Methode auf  Dreiecksleiste
aufbringen. Das Anbringen und Ausrichten
der Getifix Dreiecksleiste erfolgt durch
gleichmäßiges Andrücken. Stoßfugen
zwischen den Profilen sind dünn mit
Kleber oder Spachtel zu versehen. Ein
Überarbeiten der Stoßfugenbereiche mit
Getifix Spezialspachtel K kann bereits
am nächsten Tag erfolgen.

Materialverbrauch:
ca. 1,05m/m Getifix Dreiecksleiste 50/50
ca. 0,250 kg/m² Getifix Spezialkleber K
Menge: 0,000 m

**6.60 ZULAGE FÜR DAS ANARBEITEN**
Übergangsstellen zwischen den Keilen
bzw. Profilen und zu angrenzenden
Bauteilen mittels Getifix
Spezialspachtel K überarbeiten.
Im Vorgang sind die zu überarbeitenden
Bereich mit Getifix Klimagrund zu
grundieren.

Materialverbrauch:
ca. 0,070 l/m Getifix Klimagrund
ca. 0,25 kg/m Getifix Spezialspachtel K
Menge: 0,000 m

### 7 ZUSÄTZLICHE LEISTUNGEN

**7.10 REGIELEISTUNG**
Stundenlohnarbeiten für einen
Getifix-Fachmann für unvorhersehbare
Arbeiten im Nachweis.
Ausschließlich nach Abstimmung mit und
Beauftragung durch Auftraggeber
Menge: 0,000 Std

## Zusätzlicher Text
A) PLANUNG- UND LEISTUNGSBESCHREIBUNG

Bei Planung der Arbeiten sowie vorausgehender und folgender
Bauleistungen sind zu beachten:

1. Die Innendämmung stellt eine energetische Ertüchtigung der
behandelten Bauteile dar. Eine Durchfeuchtungsursache wie z.B. von
außeneindringende oder aufsteigende Feuchtigkeit ist auszuschließen bzw.
im Vorfeld der Sanierung durch geeignete Maßnahmen wie einer Abdichtung
oder technischen Trocknung fachgerecht zu beheben.

2. Der technische Nachweis der Eignung zur Verbesserung der Wärmedämmung
sowie der Kompensierung der anfallenden Tauwassermengen sind über
geeignete Modellberechnungen nachzuweisen, hierbei muss auf jeden Fall
der Kapillartransport berücksichtigt werden, um die zulässigen Werte der
DIN 4108 richtig interpretieren zu können.

3. Die Kennwerte für die wärmetechnische Berechnung sind in Form einer
"ALLGEMEIN BAUAUFSICHTLICHEN ZULASSUNG" nachzuweisen.
Der von GETIFIX vorgegebene Systemaufbau (einschließlich der verwendeten
Materialien und Stoffe) ist zwingend einzuhalten.

4. Streiflicht sichtbar werdende Unebenheiten in der Oberfläche sind
zulässig, wenn die Toleranzen der DIN 18202 eingehalten worden sind.
Ein Abzeichnen der produktionsbedingten Oberflächenstruktur nach der
Behandlung mit GETIFIX-Klimagrund, dem Verspachteln und Schleifen
ausschließlich der Fugen und Stöße ist zulässig.
Ebenfalls zulässig ist ein Unterschied in der Oberflächenstruktur
zwischen Platten-, Fugen- bzw. Stoßbereichen, auch noch nach erfolgter
Behandlung mit GETIFIX-Klimadeck.
Eine optisch gleichmäßige Oberflächenstruktur ist nur durch die
vollflächige Beschichtung mit dem GETIFIX-Spezialspachtel erreichbar.

B) ANGEBOT UND KOSTEN

1. Angebot lt. Leistungsverzeichnis einschließlich der Zusätzlich
Technischen Vorvertragsbedingungen (ZTV).
2. Abschlagszahlungen gelten ausdrücklich als vereinbart und sind auf
Antrag in Höhe des Wertes der jeweils nachgewiesenen vertragsgemäßen
Leistungen einschließlich des darauf anfallenden Mehrwertsteuerbetrages
kurzfristig (innerhalb von 5 Tagen) zu gewähren. Die Schlussrechnung ist
14 Tage nach Zugang fällig.
3. Der Auftraggeber stellt Strom- und Wasser kostenlos zur Verfügung und
gewährleistet die freie Zugänglichkeit des Arbeitsbereiches.
4. Die endgültige Abrechnung erfolgt nach örtlichem Aufmaß, bezogen auf
die Leistungseinheit des Angebotes.
5. Die Ausführung der Leistungen erfolgt ausschließlich durch im
GETIFIX-Verbund angeschlossene Fachfirmen. Außerdem werden die
speziellen GETIFIX-Verarbeitungsvorschriften ebenfalls
Vertragsbestandteil
6. Für das vorliegende Angebot besteht ein Copyright, damit besteht ein
Vergütungsrecht für die Erbringung dieser planerischen Leistung, wenn
durch andere Auftragnehmer außerhalb des GETIFIX-Verbundes nach diesem
Lösungskonzept gearbeitet wird.
Gleichzeitig wird in jedem Fall diesbezüglich eine Haftung jeglicher Art
ausgeschlossen, da keine Einflussnahme auf Arbeiten von Firmen außerhalb
des GETIFIX-Verbundes gegeben ist.

C) GEWÄHRLEISTUNG
Als Gewährleistungszeitraum werden 5 Jahre vereinbart.
Die Verjährungsfrist tritt mit der Abnahme der Leistung des
Auftragnehmers ein bzw. sie beginnt 12 Tage nach der Fertigmeldung durch
den Auftragnehmer oder nach 6 Tagen der in Nutzungnahme durch den
Auftraggeber.
Der Bieter gewährleistet die geschuldete Leistung entsprechend seinem
Angebot lt. Leistungsverzeichnis (einschließlich der obigen ZTV), die
Einhaltung der handwerklichen und technischen Regeln sowie
Arbeitsschutz- und Umweltschutzvorschriften und die einwandfreie,
fachlich richtige Ausführung.
Der Hersteller gewährleistet Materialqualität und Stoffeigenschaften
sowie die Eignung für das angegebene Einsatzgebiet.

D) Fristen
Das Angebot ist für die Beauftragung befristet gültig bis zum ________.
Wir benötigen z.Zt. einen Vorlauf für die Eintaktung des Auftrages von
___ Wochen.

Hiermit bestelle(n) ich (wir) die Leistungen gemäß vorliegendem Angebot:

Unterschrift des Kunden:

Empfangsbestätigung:
Hiermit bestätigen wir/ich, die Zusätzlich Technischen
Vertragsbedingungen (ZTV) als Bestandteil zu diesem Angebot (auch für
bautechnisch unversierte Kunden)  verständlich erläutert bekommen zu
haben. Uns/mir ist bewusst, dass aufgrund der vorliegenden örtlichen
Gegebenheiten bzw. unseres/meines ausdrücklichen Kundenwunsches einige
Anpassungen vorgenommen werden müssen, die u.U. nicht in allen Punkten
der DIN oder anderen Regelwerken entsprechen.
Die vorliegenden Anpassungen gefährden aber nicht die
Gesamtfunktionalität der in den  Einzelpositionen erläuterten und
geschuldeten Werksleistung.

Unterschrift des Kunden:

Ort, den
